# Modelo Edificio plurifamiliar de 8 viviendas (PB+3, 1.040 m2), calidad alta - BuildGets 2026

- Propiedad del archivo: BuildGets
- Formato: FIEBDC-3/2020
- Programa: BuildGets
- Tipo: base de datos
- Comentario: Presupuesto modelo de obra nueva con precios de la Base BuildGets 2026 - buildgets.com
- Fecha de los precios: 12/10/2026
- Código: M2PLURALT
Importe: 1044804.35
Presupuesto modelo de obra nueva elaborado por BuildGets con precios de ejecución material de la Base BuildGets 2026. Superficie construida: 1040 m2. PEM: 1044804.35 EUR (1005 EUR/m2). No incluye gastos generales, beneficio industrial, IVA, honorarios, licencias, acometidas de compañía ni terreno. Es un modelo orientativo: las mediciones y precios deben ajustarse a cada proyecto.

## 01 Movimiento de tierras
Importe: 4234.33

**01.01** m2 Desbroce y limpieza del terreno a máquina
400.000 m2 × 1.33 = 532.00
Desbroce y limpieza del terreno a máquina. Precio de ejecución material de la Base BuildGets 2026.

**01.02** m3 Excavación de vaciado con medios mecánicos
104.000 m3 × 3.82 = 397.28
Excavación de vaciado con medios mecánicos. Precio de ejecución material de la Base BuildGets 2026.

**01.03** m3 Excavación de zanjas y pozos con carga y transporte
95.000 m3 × 26.21 = 2489.95
Excavación de zanjas y pozos con carga y transporte. Precio de ejecución material de la Base BuildGets 2026.

**01.04** m3 Transporte de tierras a vertedero <10 km
130.000 m3 × 6.27 = 815.10
Transporte de tierras a vertedero <10 km. Precio de ejecución material de la Base BuildGets 2026.

## 02 Cimentación
Importe: 33111.60

**02.01** m2 Hormigón de limpieza 10 cm
120.000 m2 × 15.09 = 1810.80
Hormigón de limpieza 10 cm. Precio de ejecución material de la Base BuildGets 2026.

**02.02** m3 Hormigón armado HA-25 en zapatas y zanjas
75.000 m3 × 275.80 = 20685.00
Hormigón armado HA-25 en zapatas y zanjas. Precio de ejecución material de la Base BuildGets 2026.

**02.03** m2 Forjado sanitario 30+5 cm
260.000 m2 × 40.83 = 10615.80
Forjado sanitario 30+5 cm. Precio de ejecución material de la Base BuildGets 2026.

## 03 Estructura
Importe: 87993.01

**03.01** m3 Pilar de hormigón armado HA-25
25.920 m3 × 436.15 = 11305.01
Pilar de hormigón armado HA-25. Precio de ejecución material de la Base BuildGets 2026.

**03.02** m2 Forjado unidireccional 25+5 cm
1040.000 m2 × 69.55 = 72332.00
Forjado unidireccional 25+5 cm. Precio de ejecución material de la Base BuildGets 2026.

**03.03** m2 Losa de escalera de hormigón armado
48.000 m2 × 90.75 = 4356.00
Losa de escalera de hormigón armado. Precio de ejecución material de la Base BuildGets 2026.

## 04 Cubierta
Importe: 19948.50

**04.01** m2 Cubierta plana transitable bicapa + XPS 80 mm
260.000 m2 × 74.40 = 19344.00
Cubierta plana transitable bicapa + XPS 80 mm. Precio de ejecución material de la Base BuildGets 2026.

**04.02** m Bajante de pluviales PVC 90 mm
50.000 m × 12.09 = 604.50
Bajante de pluviales PVC 90 mm. Precio de ejecución material de la Base BuildGets 2026.

## 05 Fachada
Importe: 50044.18

**05.01** m2 Fábrica de ladrillo perforado 1/2 pie
676.500 m2 × 28.46 = 19253.19
Fábrica de ladrillo perforado 1/2 pie. Precio de ejecución material de la Base BuildGets 2026.

**05.02** m Vierteaguas de piedra artificial
70.000 m × 25.95 = 1816.50
Vierteaguas de piedra artificial. Precio de ejecución material de la Base BuildGets 2026.

**05.03** m2 SATE con EPS grafito 100 mm
676.500 m2 × 42.83 = 28974.50
SATE con EPS grafito 100 mm. Precio de ejecución material de la Base BuildGets 2026.

## 06 Albañilería y particiones
Importe: 82065.34

**06.01** m2 Tabique PYL doble (13x2+46x2+13x2)
1144.000 m2 × 55.16 = 63103.04
Tabique PYL doble (13x2+46x2+13x2). Precio de ejecución material de la Base BuildGets 2026.

**06.02** m2 Trasdosado autoportante PYL (2x13)+48
676.500 m2 × 28.03 = 18962.30
Trasdosado autoportante PYL (2x13)+48. Precio de ejecución material de la Base BuildGets 2026.

## 07 Revestimientos
Importe: 84814.31

**07.01** m2 Falso techo continuo PYL 13 mm
852.800 m2 × 31.60 = 26948.48
Falso techo continuo PYL 13 mm. Precio de ejecución material de la Base BuildGets 2026.

**07.02** m2 Pintura plástica lisa mate
3817.300 m2 × 6.39 = 24392.55
Pintura plástica lisa mate. Precio de ejecución material de la Base BuildGets 2026.

**07.03** m2 Alicatado porcelánico rectificado
368.000 m2 × 90.96 = 33473.28
Alicatado porcelánico rectificado. Precio de ejecución material de la Base BuildGets 2026.

## 08 Pavimentos
Importe: 111960.56

**08.01** m2 Recrecido de mortero 4 cm
852.800 m2 × 13.00 = 11086.40
Recrecido de mortero 4 cm. Precio de ejecución material de la Base BuildGets 2026.

**08.02** m2 Tarima de roble macizo
480.000 m2 × 155.05 = 74424.00
Tarima de roble macizo. Precio de ejecución material de la Base BuildGets 2026.

**08.03** m2 Solado gres porcelánico 60x60
372.800 m2 × 70.95 = 26450.16
Solado gres porcelánico 60x60. Precio de ejecución material de la Base BuildGets 2026.

## 09 Escalera y zonas comunes
Importe: 46237.62

**09.01** m Peldaño de mármol
80.000 m × 64.87 = 5189.60
Peldaño de mármol. Precio de ejecución material de la Base BuildGets 2026.

**09.02** m Barandilla de acero inoxidable y vidrio
24.000 m × 326.37 = 7832.88
Barandilla de acero inoxidable y vidrio. Precio de ejecución material de la Base BuildGets 2026.

**09.03** ud Ascensor sin sala de máquinas
1.000 ud × 31128.07 = 31128.07
Ascensor sin sala de máquinas. Precio de ejecución material de la Base BuildGets 2026.

**09.04** ud Portero electrónico 10 viviendas
1.000 ud × 2087.07 = 2087.07
Portero electrónico 10 viviendas. Precio de ejecución material de la Base BuildGets 2026.

## 10 Carpintería
Importe: 161717.81

**10.01** m2 Ventana monoblock PVC 2 hojas
148.500 m2 × 603.30 = 89590.05
Ventana monoblock PVC 2 hojas. Precio de ejecución material de la Base BuildGets 2026.

**10.02** ud Puerta de entrada blindada lacada
8.000 ud × 1045.88 = 8367.04
Puerta de entrada blindada lacada. Precio de ejecución material de la Base BuildGets 2026.

**10.03** ud Puerta de paso lacada blanca
56.000 ud × 696.31 = 38993.36
Puerta de paso lacada blanca. Precio de ejecución material de la Base BuildGets 2026.

**10.04** m2 Frente de armario modular
64.000 m2 × 386.99 = 24767.36
Frente de armario modular. Precio de ejecución material de la Base BuildGets 2026.

## 11 Saneamiento
Importe: 3255.16

**11.01** m Tubería enterrada de saneamiento PVC 110
60.000 m × 20.13 = 1207.80
Tubería enterrada de saneamiento PVC 110. Precio de ejecución material de la Base BuildGets 2026.

**11.02** ud Arqueta de registro
8.000 ud × 78.02 = 624.16
Arqueta de registro. Precio de ejecución material de la Base BuildGets 2026.

**11.03** m Bajante de PVC 110 mm
52.000 m × 17.60 = 915.20
Bajante de PVC 110 mm. Precio de ejecución material de la Base BuildGets 2026.

**11.04** ud Acometida a red general de saneamiento
1.000 ud × 508.00 = 508.00
Acometida a red general de saneamiento. Precio de ejecución material de la Base BuildGets 2026.

## 12 Fontanería y sanitarios
Importe: 26017.07

**12.01** ud Acometida de agua
1.000 ud × 989.87 = 989.87
Acometida de agua. Precio de ejecución material de la Base BuildGets 2026.

**12.02** ud Instalación de agua en baño completo
16.000 ud × 323.96 = 5183.36
Instalación de agua en baño completo. Precio de ejecución material de la Base BuildGets 2026.

**12.03** ud Instalación de fontanería de cocina
8.000 ud × 600.15 = 4801.20
Instalación de fontanería de cocina. Precio de ejecución material de la Base BuildGets 2026.

**12.04** ud Inodoro de porcelana vitrificada
16.000 ud × 242.42 = 3878.72
Inodoro de porcelana vitrificada. Precio de ejecución material de la Base BuildGets 2026.

**12.05** ud Lavabo con grifería monomando
16.000 ud × 242.56 = 3880.96
Lavabo con grifería monomando. Precio de ejecución material de la Base BuildGets 2026.

**12.06** ud Plato de ducha 80x80 con grifería
8.000 ud × 293.91 = 2351.28
Plato de ducha 80x80 con grifería. Precio de ejecución material de la Base BuildGets 2026.

**12.07** ud Bañera acrílica gama alta
8.000 ud × 616.46 = 4931.68
Bañera acrílica gama alta. Precio de ejecución material de la Base BuildGets 2026.

## 13 Electricidad y telecomunicaciones
Importe: 40040.66

**13.01** ud Acometida eléctrica
1.000 ud × 416.44 = 416.44
Acometida eléctrica. Precio de ejecución material de la Base BuildGets 2026.

**13.02** m Derivación individual
120.000 m × 10.53 = 1263.60
Derivación individual. Precio de ejecución material de la Base BuildGets 2026.

**13.03** ud Cuadro general vivienda electrificación elevada
8.000 ud × 580.17 = 4641.36
Cuadro general vivienda electrificación elevada. Precio de ejecución material de la Base BuildGets 2026.

**13.04** ud Toma de tierra
1.000 ud × 272.76 = 272.76
Toma de tierra. Precio de ejecución material de la Base BuildGets 2026.

**13.05** ud Punto de luz sencillo empotrado
286.000 ud × 29.39 = 8405.54
Punto de luz sencillo empotrado. Precio de ejecución material de la Base BuildGets 2026.

**13.06** ud Base de enchufe 16 A
360.000 ud × 38.87 = 13993.20
Base de enchufe 16 A. Precio de ejecución material de la Base BuildGets 2026.

**13.07** ud Instalación de telecomunicaciones gama alta
8.000 ud × 1380.97 = 11047.76
Instalación de telecomunicaciones gama alta. Precio de ejecución material de la Base BuildGets 2026.

## 14 Climatización y ACS
Importe: 225087.80

**14.01** ud Aerotermia calefacción + ACS 15 kW
8.000 ud × 13267.33 = 106138.64
Aerotermia calefacción + ACS 15 kW. Precio de ejecución material de la Base BuildGets 2026.

**14.02** m2 Suelo radiante con regulación variable
772.800 m2 × 83.22 = 64312.42
Suelo radiante con regulación variable. Precio de ejecución material de la Base BuildGets 2026.

**14.03** ud Recuperador de calor VMC
8.000 ud × 977.17 = 7817.36
Recuperador de calor VMC. Precio de ejecución material de la Base BuildGets 2026.

**14.04** ud Split bomba de calor 3,5 kW
16.000 ud × 2609.65 = 41754.40
Split bomba de calor 3,5 kW. Precio de ejecución material de la Base BuildGets 2026.

**14.05** ud Autoconsumo fotovoltaico vivienda
2.000 ud × 2532.49 = 5064.98
Autoconsumo fotovoltaico vivienda. Precio de ejecución material de la Base BuildGets 2026.

## 15 Cocina
Importe: 40808.32

**15.01** m Amueblamiento de cocina en madera
32.000 m × 1068.46 = 34190.72
Amueblamiento de cocina en madera. Precio de ejecución material de la Base BuildGets 2026.

**15.02** m Encimera de granito
32.000 m × 206.80 = 6617.60
Encimera de granito. Precio de ejecución material de la Base BuildGets 2026.

## 16 Seguridad y salud
Importe: 15260.04

**16.01** pa Seguridad y salud en obra (1,5 % del resto del presupuesto)
1.000 pa × 15260.04 = 15260.04
Partida alzada estimada como porcentaje del resto del presupuesto. En un proyecto real se valora según el estudio de seguridad y salud y el estudio de gestión de residuos.

## 17 Gestión de residuos
Importe: 12208.04

**17.01** pa Gestión de residuos de construcción (1,2 % del resto del presupuesto)
1.000 pa × 12208.04 = 12208.04
Partida alzada estimada como porcentaje del resto del presupuesto. En un proyecto real se valora según el estudio de seguridad y salud y el estudio de gestión de residuos.
